# P+R Parkplatz Neutrebbin
Angebotsaufforderung (GAEB DA XML 3.3, DA83)
Projekt: 2024-37
Währung: EUR
Vergabeart: Offenes Verfahren
Eröffnung: 10.08.2026 10:00:00
Abgabeort: Amt Barnim-Oderbruch / Bauverwaltung; Freienwalder Str. 48 ;
Erstellt mit: GXML Toolbox V3.3 R20220330, ORCA AVA 26 26.00.01, 13.07.2026

## Baubeschreibung
1. Allgemeine Beschreibung

Das Amt Barnim-Oderbruch / Bauamt als Auftraggeber (AG) und Bauherr, Freienwalder Straße 48 in 16269 Wriezen realisiert das Bauvorhaben "P+R Parkplatz und Fahrradabstellanlage" am Bahnhof Neutrebbin.
Das Grundstück, Gemarkung Neutrebbin, Flur 3, Flurstück 368 befindet sich im Eigentum der Deutschen Bahn (DB InfraGO AG). Die DB InfraGO AG gestattet vertraglich dem AG die Mitbenutzung des Grundstückes und das Errichten und Betreiben eines .P+R Parkplatzes und einer Fahrradabstellanlage.

Die bisherige Nutzung des Grundstücks erfolgte als teilbefestigte Lager- oder Baustelleneinrichtungs- bzw. Brachfläche im Bereich der Bahnhofsanlagen, so dass dort verschiedene Reste von Flächenbelägen vorzufinden sind. Auf dem Grundstück befinden sich 3 Bäume, die zwingend zu erhalten und während der Bauarbeiten zu schützen sind. Im Besonderen ist die künftige Zufahrt zum Parkplatz ist über eine herzustellende Gehwegüberfahrt und zwischen 2 großen Altbäumen geplant.

Die Ausschreibung der Leistungen umfasst einzelne Teilflächen. Die Leistungen sind in einem Leistungsverzeichnis (LV) erfasst und im mitgelieferten Planwerk dargestellt.

Die durch den Auftragnehmer (AN) auszuführenden Leistungen / Arbeiten umfassen, u. a.:
- Sicherungsarbeiten zum Baumschutz und
  Vegetationsschutz und Artenschutz der Zauneidechse
- Abbrucharbeiten
- Bodenarbeiten
- Fundamentarbeiten Fahrradüberdachung
- Pflaster- und Oberbauarbeiten
- Einbauarbeiten Mobiliar
- Vegetationsarbeiten

2. Angaben zur Baustelle
(Angaben zur Baustelle gemäß DIN 18299)

2.1 Lage der Baustelle, Erreichbarkeit

Die Baustelle befindet sich am Bahnhof Neutrebbin, Ausbau Bahnhofstraße in 15320 Neutrebbin, in der Gemeinde Neutrebbin im Landkreis Märkisch-Oderland.
Die Erschließung erfolgt direkt über eine Seitenstraße der Bahnhofstraße, genannt "Ausbau Bahnhofstraße" in Neutrebbin.

2.2 Baustelleneinrichtung

Innerhalb des Grundstücks stehen dem AN keine Lager- und Arbeitsflächen zur Verfügung. Der AN hat alle zusätzlichen Sicherungsmaßnahmen zum angrenzenden Straßen- und Anliegerverkehr selbstständig und in eigener Verantwortung durchzuführen und eventuell erforderliche Genehmigungen einzuholen.

2.3 Zufahrtsmöglichkeiten

Die Baustelle ist direkt über öffentliches Straßenland erreichbar. Die Lieferung von Materialien muss den Gegebenheiten angepasst werden - Ortsbesichtigung vor Angebotsabgabe!!.

Vom AG werden neben den vorhandenen keine weiteren Zugänge und Zufahrten zur Baustelle zur Verfügung gestellt. Die Beschaffung und Herrichtung besonderer Zufahrtsmöglichkeiten zur Baustelle ist Sache des AN, einschließlich der ggf. damit verbundenen Aufwendungen zur Erlangung einer verkehrsrechtlichen Anordnung. Bei Benutzung von Wirtschaftswegen und Privatwegen bzw. Privatgrundstücken hat der AN vor Benutzung die Einwilligung der Eigentümer bzw. Dritter einzuholen; ggf. sind Sondernutzungsverträge abzuschließen.

Der AN hat während der gesamten Bauzeit für den verkehrssicheren Zustand aller vom Baustellenverkehr beanspruchten Straßen- und Wegeflächen innerhalb der Baustelle zu sorgen und den AG von allen Ersatzansprüchen Dritter freizustellen.
Nach Abschluss der Arbeiten muss der AN die von ihm hergerichtete Zufahrtswege zurückbauen, verursachte Schäden beseitigen und den ursprünglichen Flächenzustand wiederherstellen.
Erforderliche Aufwendungen sind in die entsprechenden Positionen für Baustelleneinrichtung einzurechnen.

2.4 Weitere Gewerke

Innerhalb des Baufeldes für den Parkplatz finden keine weiteren Arbeiten statt.
Die Fahrradüberdachung wird nach Vorgabe der DB im Rahmen der Bike+Ride-Offensive durch den Hersteller Kienzler Stadtmobiliar GmbH geliefert und eingebaut.

Bei gleichzeitig laufenden Arbeiten anderer Unternehmer im Auftrag von Dritten sind die erforderlichen Koordinierungen vom AN vorzunehmen, damit der Fortgang der Arbeiten nicht behindert wird

2.5 Baugrundschichtung und Hydrogeologie

- Mittlere Geländehöhe:
ca.+5.50 m ü.NHN
- Bemessungsgrundwasserstand:
ca. +4.00 m bis +4.70 m ü.NHN

Die Fläche liegt in der Bodenregion der Flusslandschaften sowie in der Bodengroßlandschaft der Auen und Niederterrassen und setzt sich aus Ablagerungen von Auenlehm und -sand zusammen.
Die Bereiche der Bahnanlagen bzw. Verkehrswege weisen anthropogene Auffüllungen mit einer Dicke von 0,5 - 1,5 m auf. Diese Auffüllungen bestehen stellenweise aus gemischtkörnigen Sanden, teilweise aus Schlacke, Kohlegrus und Schotter. Unterhalb der Auffüllungen befinden sich die gewachsenen Böden aus grob- und gemischtkörnigen Sanden in lockerer und mitteldichter Lagerung sowie plastischen Tonen in überwiegend weicher Konsistenz. Sowohl die anstehenden Tone als auch die teils schluffigen Sande sind schwach bis sehr schwach versickerungsfähig.

Der Grundwasserflurabstand liegt bei ca. 1-2 m unter GOK. Demnach besteht eine hohe Verschmutzungsempfindlichkeit des Grundwassers. Der Baubereich liegt im Einzugsgebiet des Wensegrabens (verläuft westl. von Neutrebbin) und ist dem Grundwasserkörper Oderbruch zuzuordnen.

Oberflächennah kann Schichtenwasser oder Grundwasser angetroffen werden. Bei Schichtenwasser handelt es sich um temporäres Grundwasser, welches vor allem im Winterhalbjahr auftritt und zumeist auf weniger durchlässigen Schichten aufstaut. Erschwernisse bei der Bearbeitung, insbesondere witterungsbedingter Art, werden nicht gesondert vergütet.

2.6 Wasserschutzgebiet

Das Bauvorhaben befindet sich außerhalb von Wasserschutzgebieten.

Die Grundwasservorkommen sind unter Beachtung der einschlägigen gesetzlichen Grundlagen und Richtlinien, insbesondere des Gesetzes zur Ordnung des Wasserhaushaltes (Wasserhaushaltsgesetz - WHG) gegen Beeinträchtigung zu schützen.
Zum Schutz des Bodens sowie des Grundwassers ist ein ordnungsgemäßer Umgang mit sämtlichen umweltgefährdenden Stoffen (insbesondere Treib- und Schmierstoffe) auf der Baustelle sicher zu stellen. Baustellenabwässer sind zu reinigen und gebündelt abzuführen.

Es wird auf die Haftpflicht zum Schutz von Grundwasser und Gewässer vor Verunreinigungen hingewiesen. Schadenersatzansprüche gehen zu Lasten des AN. Sicherungsmaßnahmen werden nicht gesondert vergütet. Bei Havarien oder ungewöhnlichen Ereignissen sind die örtliche Bauüberwachung und die untere Wasserbehörde unverzüglich zu informieren.

2.7 Leitungen

Im Bereich des Baufelds sowie unter und angrenzend zum Gehweg befinden sich verschiedene Neubau- und Bestandsleitungen für, Strom, Frisch- und Abwasser, Gas- und Druckleitungen.

Der Leitungsbestand wurde im Rahmen der Planung bei den Versorgungsträgern abgefragt und ist Bestandteil der Ausführungsunterlage. Für die Vollständigkeit und Aktualität der Angaben und ggf. übergebener Leitungspläne wird keine Gewähr übernommen. Das Erkunden der Leitungen ist Leistungsbestandteil im Bauablauf des AN.

Der AN hat sich vor Beginn der Arbeiten von den Leitungseigentümern (Versorgungsträgern) über vorhandene Leitungen örtlich einweisen zu lassen und Schachtgenehmigungen einzuholen. Die Einweisung durch die Versorgungsträger hat sich der AN durch ein Protokoll bestätigen zu lassen. Das Protokoll über die Einweisung ist dem AG vor Beginn der Arbeiten vorzulegen. Erfolgt die Einweisung nicht innerhalb von 10 Werktagen, ist der AG umgehend in Textform zu unterrichten. Bei Unterlassung kann der AN Ansprüche wegen Behinderung infolge zu später Einweisung nicht geltend machen.
Der Termin der Arbeitsaufnahme ist spätestens eine Woche vorher dem Leitungsträger anzuzeigen. Die Vorschriften der Kabelschutzanweisungen sind einzuhalten

Alle Leitungen sind vor Beschädigungen zu schützen. Die ungefähre Lage der Leitungen ist bei der örtlichen Bauleitung einzusehen. Zusätzliche Schutzmaßnahmen für die Leistungen und Einrichtungen, die sich aus der Technologie des AN ergeben sind in die EP mit einzukalkulieren und werden nicht extra vergütet.

Zusätzliche (außer den beschriebenen) Hindernisse und Leitungen im Bereich des Baufelds sind nicht bekannt, können aber auch nicht abschließend ausgeschlossen werden. Beim Auffinden ist die örtliche Bauleitung hinzuzuziehen, die über weiteres entscheidet.

## Zusätzliche Technische Vertragsbedingungen (ZTV)
1. Allgemeines

1.1 Grundlage der Ausführung der Leistung ist die aktuelle VOB in Teilen B und C.

1.2 Der AN hat alle erforderlichen Maßnahmen,
Einrichtungen und Anforderungen zur Einhaltung der
Unfallverhütungsvorschriften zu treffen und diese in
die Einheitspreise einzukalkulieren.

1.3 Soweit in der Leistungsbeschreibung auf Technische
Spezifikationen, z. B. nationale Normen, mit denen
Europäische Normen umgesetzt werden, europäische
technische Zulassungen, gemeinsame technische
Spezifikationen, internationale Normen, Bezug genommen
wird, werden auch ohne den ausdrücklichen Zusatz: oder
gleichwertig, immer gleichwertige Technische
Spezifikationen in Bezug genommen.

1.4 Die Baumaßnahme grenzt an öffentliche Verkehrswege. Zufahrten erfolgen über diese. Sie sind bei baubedingten Verschmutzungen in kurzen Intervallen zu
säubern.

1.5 Der AN hat vor Angebotsabgabe den geplanten
Standort zu besichtigen. Nachforderungen aus Unkenntnis
der Verhältnisse können nicht anerkannt werden.

1.6 Alternativangebote sind bereits bei der Angebotsabgabe kenntlich zu machen und die Gleichwertigkeit nachzuweisen (u.a. durch Produktblätter). Sind keine Alternativen genannt,
muss das  im LV benannte Produkt geliefert werden. Nachträgliche Alternativvorschläge werden in der Regel nicht akzeptiert.

1.7 Bei Unklarheiten und Maßunstimmigkeiten zwischen den Plänen ist die BL sofort zu informieren. Diese entscheidet über die Ausführung. Für Schäden und Mängel durch Eigenentscheidung des AN haftet dieser in vollem Umfang.

2. Angaben zur Ausführung

2.1 Bauablauf und Termine
Bei Angebotsabgabe ist ein vorläufiger Termin- und Ablaufplan für die gesamte Baumaßnahme abzugeben. Aus diesem Plan muss der geplante Ablauf der Baumaßnahme detailliert hervorgehen.
In jedem Fall sind die Bauabläufe vor Aufnahme der Arbeiten mit der AG abzustimmen und genehmigen zu lassen.

2.2 Bei Angebotsabgabe wird ein Einhalten der
Ausführungsfristen zugesichert.

2.3 Der AN hat bei Empfang der Ausführungsplanung diese
durchzusehen und auf eventuelle Probleme innerhalb der
nächsten 2 Kalenderwochen schriftlich hinzuweisen bzw.
Bedenken anzumelden. Glaubt der AN, dass zum Erreichen
der Ausführung als ´fertiges Bauwerk´ noch andere Leistungen erforderlich sind, muss er diese bei der Angebotsabgabe durch einen erklärenden Nachtrag anbieten. Bei Fehlen dieser Nachträge erachtet der AN die vorliegende Ausschreibung als ausreichend.

2.4 Höhenpunktvorgaben:
Die im Ausführungsplan (Technischer Plan) angegebenen
Höhen sind mittels geeignetem Messverfahren in
Teilbereichen vor Beginn der Ausführung zu prüfen.
Geplante Höhen sind anzuschlagen und nochmals von der
BL freigeben zu lassen. Eine davor zu erfolgende
Anpassung der angeschlagenen Höhen ist einmalig mit
einzukalkulieren.

2.5 Aufmaß vor Baubeginn
Vor Beginn der Ausführung ist gemäß des Technischen Planes das Baufeld mittels geeignetem Messverfahren
aufzumessen und während der gesamten Bauphase zu sichern.

2.6 Immissionsschutz
Die Anwohner sind lt. AVV Baulärm gegen übermäßige
Schallimmission zu schützen. Die Einhaltung der
Richtwerte der vorgenannten AVV sind im Auftragsfall
Vertragsbestandteil.
Die Emission anderer Einflüsse (Staub, Rauch, Geruch)
sind auf das bautechnisch Übliche zu beschränken.

2.7 Munitionsreste
Beim Auffinden von Munition und Sprengstoffresten sind sofort die Arbeiten einzustellen, die Fundstelle zu sichern und der Munitionsbergungsdienst sowie die örtliche Bauleitung zu verständigen.

2.8 Bemusterung
10 Tage vor Einbau ist der Bauleitung nach Bedarf ein Bemustern der Materialien zu ermöglichen. Nicht bemusterte Materialien, die nicht der vertraglich vereinbarten Form entsprechen, sind vom AN kostenneutral auszutauschen.

2.9 Schachtscheine / Bestandsmedien
Dem AN wird vom AG ein Leitungsplan zur Verfügung gestellt. Bei Arbeiten außerhalb des Geltungsbereichs des Planes hat der AN alle notwendigen Schachtscheine einzuholen.

2.10 Kosten für Wasser- bzw. Stromentnahme auf der
Liegenschaft werden vom AG übernommen.

2.11 Beim Abbruch und der Entsorgung sind die gesetzlichen Bestimmungen zur Entsorgung von nicht gefährlichen Bauabfällen zu beachten. Die fachgerechte Entsorgung muss mit dem Übernahme- bzw. Begleitscheinverfahren auf dem Gesetzgeber zugelassene Deponien durchgeführt werden. Die Entsorgung ist durch dafür berechtigte Firmen vorzunehmen.

2.12 Die Arbeiten sind im Regelfall ohne Unterbrechung geplant. Trotzdem sind Einschränkungen durch Schnittstellen zu den anderen Gewerken möglich.
Normale Abstimmungen und kurzfristige Behinderungen werden der örtlichen Bauüberwachung angezeigt und berechtigen nicht zu Nachforderungen.

2.13 Die Arbeiten sind unter Schonung zu erhaltender Bausubstanz und Vegetationsbestände auszuführen. Bei vom AN zu vertretender Beschädigung oder Beseitigung ist der AN verpflichtet Schadenersatz zu leisten.

3. Sonstiges / Koordination

3.1 Abstimmung mit anderen Gewerken
- Fahrradüberdachung:
  Kienzler Stadtmobiliar GmbH

Informationen sind beim AG/BL zu erfragen.

3.2 Baubesprechungen
Auf der Baustelle finden zu regelmäßigen Terminen
 (1x pro Woche) Baubesprechungen statt. Der AN ist verpflichtet daran teilzunehmen.

3.3 Der Auftragnehmer hat während der gesamten Bauzeit Bautagesberichte zu führen, in denen die Art der ausgeführten Tätigkeit, der Arbeitskräfte und Maschineneinsatz, die Witterungsbedingungen, An- und Abfuhr von Materialien, besondere Vorkommnisse und Behinderungen dokumentiert sind. Diese Bauleistungsberichte sind bei den wöchentlichen Bausitzungen unterschrieben der örtlichen Bauleitung auszuhändigen.

3.4 Der AN hat sicher zu stellen, dass mit den
Arbeitnehmern jederzeit problemlos eine Verständigung
in deutscher Sprache möglich ist. Dies gilt auch für
den Fall, dass der Auftragnehmer Nachunternehmer
einsetzt. Nachunternehmer sind dem AG grundsätzlich
anzumelden und vom AG zu genehmigen. Nicht gemeldete
und nicht bestätigte Nachunternehmer werden der
Baustelle verwiesen. DER AN STELLT DEN AG VON
SÄMTLICHEN ANSPRÜCHEN AUS DER NICHTEINHALTUNG
DES ABEITNEHMERENTSENDEGESETZ FREI.

3.5 Plan- / Ausführungsunterlagen / Planwerk:
Pläne und unterlagen werden dem AN vom AG 1-fach in Papierform und 1-fach digital (PDF-Datei) zur Verfügung gestellt.
Im Planwerk enthalten werden sein:
- Ausführungsplan, Technischer Plan, Details
- Fundamentplan von Fa. Kienzler

4. Abrechnung

4.1 Bestands- und Abrechnungsunterlagen
Vom AN sind Bestandsunterlagen im Maßstab 1:100 anzufertigen und vor Abnahme der Bauleistungen dem AG im PDF / DXF-Format zu übergeben.

4.2 Vom AN ist die Abrechnung nach Abrechnungszeichnung vorzunehmen. Die Erstellung der Abrechnungsskizzen  erfolgt zu jeder Zwischenrechnung (einschließlich der erforderlichen Mengenberechnungsblätter). Jede Position ist auf eigenen Aufmaßblättern zu erfassen.
Die Abrechnung der Bodenarbeiten wird nach Aufmaß vor Abtrag in fester Masse (wenn in den Positionen nicht anders beschrieben) vorgenommen. Es erfolgt eine Abrechnung in Horizontalprojektion (wenn in den Positionen nicht anders beschrieben).

4.3 Zur Kontrolle der Materialan- und -abfuhr sind der BL zur Abrechnung die Originallieferscheine auszuhändigen.

## Abkürzungen im Leistungsverzeichnis
Einheiten:
d = Tag
h = Stunde
a =  Jahr
kg = Kilogramm
l = Liter
mm = Millimeter
cm = Zentimeter
cm²/ cm2 = Quadratzentimeter
m = Meter
m²/ cm2 = Quadratmeter
m³/ cm3 = Kubikmeter
mt = Monat
psch = pauschal
St = Stück
t = Tonne
Wo = Woche
MN = Meganewton

Sonstige Abkürzungen:
AG= Auftraggeber
AN= Auftragnehmer
BL= Bauleitung
gem.= gemäß
glw.= gleichwertig
lt.= laut
o.A.= ohne Anforderungen
TA= Technische Anleitung

## 50 Außenanlagen und Freiflächen (DIN 276)

### 510 Erdbau

#### 510.11 Herstellung

**Ausführungsbeschreibung 1 Bestandsbäume DIN 18920**
*Bestandsbäume DIN 18920*
DIN 18920 Schutz von Bäumen, Pflanzenbeständen und
Vegetationsflächen bei Baumaßen.

Definition Wurzelbereich:
Es gilt die Bodenfläche unter der Krone von Bäumen
(Kronentraufe) zuzüglich 1,50 m.

Suchschachtungen / Bodenabtrag im Wurzelbereich:
- Herstellung nur in Handarbeit oder mit Absaugtechnik
- Wurzeln mit DU = 2 cm dürfen nicht durchtrennt
  werden.
- Wurzeln = 2 cm sind schneidend zu durchtrennen und
  die Schnittstellen zu glätten.
- Verletzungen sollen vermieden werden und sind ggf. zu  behandeln.
- Freigelegte Wurzeln sind gegen Austrocknung und
  Frosteinwirkung zu schützen.
- Entsprechend dem Wurzelverlust können
  Schnittmaßnahmen in der Krone erforderlich werden!

Wurzelschutz bei Gründungen (Wurzelbrücken):
- Errichtung von Punktgründungen, die im lichten
  Abstand mind. 1,50 m voneinander und vom Stammfuß
  betragen
- Anordnung so, dass Wurzeln mit wichtiger statischer
  Funktion  erhalten bleiben

Bodenauftrag im Wurzelbereich:
- nur grobkörniges, luft- und wasserdurchlässiges
  Material
- in einer Dicke von max. 20 cm
- Andeckung nicht näher als 1,00 m vom Stamm

**510.11.1 Boden lösen und verwerten / entsorgen**
StLKNr. 10.12  106/215.08.10.20.01
Nicht überwachungsbedürftiger Boden aus Abtrags- bereichen lösen, laden und der Verwertung nach
Wahl des AN zuführen. Die Herstellung von Mulden und
Gräben wird gesondert vergütet. Abgerechnet wird nach
Abtragsprofilen.
Klasse 3 bis 5.
Profilgerecht lösen.
Abtragstiefe bis 50 cm.
Das Herstellen des Planums wird gesondert vergütet.
Verwertung / Entsorgung ist nachweisen und wird gesondert vergütet.
Menge: 100,000 m³

**510.11.2 Boden im Wurzelbereich aufnehmen, von Hand abtragen**
StLKNr. 10.11  107/011.20.99.10.01
Boden im Wurzelbereich von Bäumen nach Unterlagen des
AG aufnehmen. Verletzungen der Wurzeln vermeiden. Un-
vermeidbare Wurzelabtrennungen mit glattem Schnitt
durchführen. Schnitt-, Bruch- und Schürfwunden glatt
schneiden.
Boden von Hand abtragen.
Breite bis 1,00 m.
Tiefe bis 0,50 m.
Oberboden.
Verwertung / Entsorgung ist nachweisen und wird gesondert vergütet.
Menge: 10,000 m³

**510.11.3 Suchgraben zur Lagebestimmung Kabel / Leitungen bis 1,25m**
Boden zur Freilegung und zur eindeutigen Lagebestimmung sowie zum Auffinden/ Freilegen von Kabeln und Leitungen, in Teilstrecken, in Handarbeit profilgerecht ausheben und seitlich lagern. Boden fachgerecht wieder verfüllen in Lagen von 0,30 m und verdichten.
Aushubtiefe an GOK bis 1,25 m,
Bodenklasse 3 bis 5 DIN 18300.
Die Vorschriften der Versorgungsunternehmen sind zu beachten. Abgerechnet wird mit senkrechten Wänden. Notwendige bauzeitliche Verbaumaßnahmen werden nicht gesondert vergütet und sind in den Einheitspreis einzurechnen.
Menge: 30,000 m

**510.11.4 Mulde herstellen**
StLKNr. 10.12  106/615.29.99.35.01
Mulde herstellen. Boden profilgerecht lösen.
Klasse 3 bis 5.
Mulde entlang des Parkplatzes und Gehweges.
Muldenbreite: 1.00 bis 3,00 m.
Tiefe: bis 0,30 m.
Sohlgefälle: 1:2 (1,5).
Boden fördern, lagern und innerhalb / außerhalb der Baustelle auf angrenzende Flächen als Rasentragschicht andecken. Länge des Förderweges bis 0,25 km.
Menge: 25,000 m

### 520 Gründung, Unterbau

*Hinweis: Bodenplatte Fahrradüberdachung*
Für die Fahrradüberdachung sind Fundament- sowie Pflasterarbeiten, Blitzschutzerdung umzusetzen.
Die Fahrradüberdachung wird nach Vorgabe der DB im Rahmen der Bike+Ride-Offensive bauseits durch den Hersteller Kienzler Stadtmobiliar GmbH geliefert und eingebaut. Der vorliegende Fundamentplan des Herstellers zur Fertigung der Bodenplatte vor Ort ist maßgeblich und fachgerecht umzusetzen.

#### 520.22 Gründungsbeläge und Bodenplatten

**520.22.1 Boden f. Bodenplatte lösen, lagern**
STLB-Bau 04/2017 002
Boden für Bodenplatte, ab Geländeoberfläche,
profilgerecht lösen, außerhalb der Baugrube lagern, mit Behinderung durch Versorgungs-, Entsorgungsleitungen und Kabel,
Gesamtbreite über 3 bis 4 m,
Gesamtlänge über 8 bis 9 m,
Aushubtiefe bis 1 m,
- Klasse 3 bis 5.,
- Anteil Steine (Co) bis 5 % Massenanteil DIN EN ISO 14688-1,
- Organischer Masseanteil DIN 18128 bis 3 %,
Ausführung gemäß Zeichnung, Mengenermittlung nach Aufmaß an der Entnahmestelle.
Menge: 40,000 m³

**520.22.2 Frostschutzschicht Kies D 25 cm**
STLB-Bau 2017-04 013
Zeichnungs-Nr 'S+B-01 (Schal + Bew. Bodenplatte d=30cm).'

Frostschutzschicht aus Kies, Dicke 25 cm, Untergrund waagerecht, Arbeiten mit Gerät, Ausführung gemäß Zeichnung,
Hersteller/Typ 'Kinzler Stadtmobilliar GmbH /
Fahrradüberdachung K27,
7,5m-Basis-Variante (DB Bike+Ride Offensive).'
.
Menge: 30,000 m2

**520.22.3 Schalung Bodenplatte, H 25-50 cm**
STLB-Bau 2017-04 013
Schalung Bodenplatte, als Randschalung, Schalungshöhe über 25 bis 50 cm, Ausführung gemäß Zeichnung,
Zeichnungs-Nr 'S+B-01 (Schal + Bew. Bodenplatte d=30cm).'

Hersteller/Typ 'Kinzler Stadtmobilliar GmbH /
Fahrradüberdachung K27,
7,5m-Basis-Variante (DB Bike+Ride Offensive).'
.
Menge: 25,000 m

**520.22.4 Ortbeton-Ausgleichsschicht, unbewehrt, C12/15, D 5 cm**
STLB-Bau 2017-04 013
Ortbeton Ausgleichsschicht, Untergrund waagerecht, obere Betonfläche waagerecht, als unbewehrter Beton, Normalbeton C 12/15 DIN EN 206, DIN 1045-2, als RC-Baustoff zugelassen, Dicke 5 cm, Ausführung gemäß Zeichnung,
Zeichnungs-Nr 'S+B-01 (Schal + Bew. Bodenplatte d=30cm).'

Hersteller/Typ 'Kinzler Stadtmobilliar GmbH /
Fahrradüberdachung K27,
7,5m-Basis-Variante (DB Bike+Ride Offensive).'
.
Menge: 28,000 m2

**520.22.5 Betonstabstahl B500B, DU 10-16mm, Bodenplatte**
STLB-Bau 2017-04 013
Bewehrung aus Betonstabstahl B500B DIN 488-1, DIN 488-2, Durchmesser über 10 bis 16 mm, alle Längen,
Hersteller/Typ 'Kinzler Stadtmobilliar GmbH /
Fahrradüberdachung K27,
7,5m-Basis-Variante (DB Bike+Ride Offensive).'

für Bodenplatte aus Ortbeton, Ausführung gemäß Zeichnung,
Zeichnungs-Nr 'S+B-01 (Schal + Bew. Bodenplatte d=30cm).'
.
Menge: 639,110 kg

**520.22.6 Ortbeton Bodenplatte, Stahlbeton C35/45, D 25-50 cm**
STLB-Bau 2017-04 013
Ortbeton Bodenplatte, Untergrund waagerecht, obere Betonfläche waagerecht, als Stahlbeton, Normalbeton C 35/45 DIN EN 206, DIN 1045-2, als RC-Baustoff zugelassen, Expositionsklasse Bewehrungskorrosion, ausgelöst durch Karbonatisierung XC4, Expositionsklasse Bewehrungskorrosion, verursacht durch Chloride, ausgenommen Meerwasser XD3, Dicke über 25 bis 50 cm, Ausführung gemäß Zeichnung,
Zeichnungs-Nr 'S+B-01 (Schal + Bew. Bodenplatte d=30cm).'

Hersteller/Typ 'Kinzler Stadtmobilliar GmbH /
Fahrradüberdachung K27,
7,5m-Basis-Variante (DB Bike+Ride Offensive).'
.
Menge: 8,200 m3

#### 520.23 Gründungsbeläge

**520.23.1 Betonfläche säubern**
Reinigen der Betonfläche von grober Verschmutzung, von festhaftenden und losen Verunreinigungen, durch Kehren mit staubbindenden Maßnahmen, anfallende Stoffe sammeln und auf der Baustelle lagern.
Die Bodenplatte ist optisch auf ihren Zustand zu prüfen. Auf Verlangen der Bauleitung ist ein Begehungsprotokoll zu erstellen.
Menge: 30,000 m²

**520.23.2 PE-Trenn- und Gleitfolie TGF 0,2 mm liefern, verlegen**
PE-Trenn- und Gleitfolie TGF 0,2 liefern und mit 100 mm Überlappung verlegen.
Eigenschaften:
Material: 100% Recycling-PE
Dicke: ca. 0,2 mm
Gewicht: ca. 185 g/m²
Inkl. Material, Montage- und Nebenarbeiten.
Menge: 30,000 m²

**520.23.3 Schutz-, Trenn- und Gleitlage SGL 500 g/m² liefern, verlegen**
Spezialvlies SGL 500 liefern und als Schutz der Dachabdichtung/ Wurzelschutzbahn vor mechanischer Beanspruchung bzw. bei Materialunverträglichkeit gemäß DIN 18531-2, sowie als Gleitlage unter Verkehrsflächen in Verbindung mit einer weiteren PE-Folie mit 100 mm
Überlappung fachgerecht verlegen.
Eigenschaften:
Material: PP (Vlies) und LDPE (Gleitlage)
Georobustheitsklasse: GRK 5
Dicke ca. 2,5 mm
Flächengewicht: ca. 500 g/m²
Inkl. Material, Montage- und Nebenarbeiten.
Menge: 30,000 m²

**520.23.4 Schutzlage runterführen**
Schutzlage aus Vorposition am Bodenplattenrand und an den Seiten ca. 200 mm i.M. runterführen.
Menge: 24,000 m

#### 520.25 Dränagen

**520.25.1 Bautenschutz- und Dränelement 10 mm, liefern, einbauen**
Bautenschutz- und Dränelement mit aufkaschiertem Filtervlies liefern und einbauen.
Einsatzbereich: Entwässerung unter Gehbelagsflächen und an senkrechten Bauteilen.
Eigenschaften:
Bautenschutz gem. DIN 18531-2
Mit CE-Kennzeichen
Material Kern: HDPE
Material Filterschicht: Polypropylen PP
Festigkeitsklasse Filterschicht: GRK 2
Gewicht Filterschicht: ca. 135 g/m²
Druckfestigkeit (bei 18% Stauchung): 400 kN/m²
Entwässerungsleistung geprüft bei 2% Gefälle:
0,45 l/(m*s)
Gesamtnenndicke: ca.10 mm
Gesamtgewicht: 750 g/m²
Menge: 27,000 m²

#### 520.29 Sonstiges zur KG 520

**520.29.1 Erdung / Blitzableitung Fahrradüberdachung herstellen**
*** Pauschalposition
Einfaches Erdungs- und Blitzableitungssystem (Staberder, Ringerder etc.) liefern und Erdungsverbindung mit Anschluss an die Fahrradüberdachung und die Erde herstellen.
Erdungsart nach Herstellervorgaben.
Inkl. aller Materialien, Erd- und Nebenarbeiten.

Herstellerkontakt Fahrradüberdachung:
Kienzler Stadtmobiliar GmbH, Vorlandstr. 5,
77756 Hausach
Fr. Jennifer Rößler
Tel. +49 (0)7831 788-13
jennifer.roessler@kienzler.com
www.kienzler.com

Produkt: Fahrradüberdachung K27,
7,5m-Basis-Variante (DB Bike+Ride Offensive)
Menge: 1,000 psch

### 530 Oberbau, Deckschichten

#### 530.31 Wege

**Ausführungsbeschreibung 2 Wegefläche Parkplatz / Fahrradüberdachung**
*Wegefläche Parkplatz / Fahrradüberdachung*

**530.31.1 Betonbord TB 8/20 liefern, setzen**
STLB-Bau 2017-04 080
Bordstein aus Beton, DIN EN 1340, Maße DIN 483, Form TB 8/20, Farbton grau, Witterungswiderstand D, Abriebwiderstand I, Biegezugfestigkeit U, einschl. Absenkungen, mit Fundament und 2-seitiger Rückenstütze aus Beton mit einer Zusammensetzung C 12/15 DIN EN 206 und DIN 1045-2, Bettungsdicke 20 cm, Breite der Rückenstütze 15 cm, Ausführung gemäß Zeichnung.
Menge: 21,000 m

**530.31.2 STS Schottertragschicht, <Bk 0,3, ungebunden, 0/32, Wegeflächen**
STS-Schottertragschicht, Nutzungskategorie N 1, begehbare Flächenbefestigungen, frei von löslichem Kalk, als Trag- und Ausgleichsschicht für ungebundene Belagsbauweisen, Körnung 0/32, Schichtdicke bis 20 cm, Wasserdurchlässigkeit mind. 5 x 10 hoch minus 5 m/s liefern und einbauen.
Die Art der Verdichtung ist mit der Bauleitung abzustimmen. Verdichtungsgrad mind. DPr 100%.
Recyclingmaterial ist nicht zu verwenden.
Nachweis der Eignung des zur Verbauung geplanten Materials nach ATV DIN 18315 vor Einbau. Einbau zwischen Randeinfassungen, abgerechnet wird nach Auftragprofilen, Ausführung gemäß Zeichnung.
Menge: 32,000 m²

**530.31.3 Betonverbundpflaster grau liefern, verlegen, 200/100/100 mm**
Pflasterdecke, aus Verbundpflastersteinen aus Beton, TL Pflaster-StB, ungebundene Bauweise, Tragschicht wird gesondert vergütet, Maße L/B 200/100 mm, Dicke 100 mm, max. Differenzen K, Kanten ohne Abschrägung/Fase in Reihen längs mit versetzten Fugen, Farbton grau, Belastungsklasse für begehbare Flächenbefestigung, Bettung aus Baustoffgemisch Körnung 0/4 aus natürlichen ungebrochenen Gesteinskörnungen (Kiessand), frei von löslichem Kalk, Dicke 3 bis 5 cm, Baustoffgemisch für Fugen, Körnung 0/4 aus natürlichen gebrochenen Gesteinskörnungen (Brechsand-Splitt-Gemisch) einschlämmen, Fugenbreite 3 bis 5 mm, Ausführung gemäß Zeichnung.
Menge: 32,000 m²

#### 530.34 Stellplätze

**Ausführungsbeschreibung 3 Parkplatz / Gehwegüberfahrt**
*Parkplatz / Gehwegüberfahrt*

**530.34.1 Planum Straße Abweichung +/-2cm**
STLB-Bau 2017-04 002
Planum herstellen, für Straßen, zulässige Abweichung von der Sollhöhe +/- 2 cm, Verformungsmodul mind. EV2 45 MPa.
Menge: 215,000 m2

**530.34.2 Kontrollprüfung Unterbau/Planum Verformungsmodul statischer Lastplattendruckversuch**
STLB-Bau 2017-04 080
Kontrollprüfung ZTV SoB-StB auf besondere Anordnung des AG für Unterbau/Planum, Prüfung für Verformungsmodul, mit statischem Lastplattendruckversuch DIN 18134.
Menge: 3,000 St

**530.34.3 FSS Frostschutzschicht, Bk >0,3-1,0, 0/45, Verkehrsflächen**
STLB-Bau 04/2017 080
Frostschutzschicht, Belastungsklasse RStO 12
Bk 0,3-1,0, Verformungsmodul EV2 auf der Oberfläche mind. 120 MPa, aus Baustoffgemisch für Frostschutzschicht, ohne RC-Baustoffe und industriell hergestellte Gesteinskörnungen, Körnung 0/45, Schichtdicke 22 cm, abgerechnet wird nach Auftragprofilen, Ausführung gemäß Zeichnung.
Menge: 215,000 m²

**530.34.4 Untergrund verdichten Straße**
STLB-Bau 2017-04 002
Untergrund verdichten, für Straßen, Verdichtungsgrad mind. DPr 0,95.
Menge: 215,000 m2

**530.34.5 Kontrollprüfung Frostschutzschicht Verformungsmodul statischer Lastplattendruckversuch**
STLB-Bau 2017-04 080
Kontrollprüfung ZTV SoB-StB auf besondere Anordnung des AG für Frostschutzschicht Prüfung für Verformungsmodul, mit statischem Lastplattendruckversuch DIN 18134.
Menge: 3,000 St

**530.34.6 Betonbord HB 15/30 liefern, setzen**
*** Bezugsbeschreibung
STLB-Bau 2017-04 080
Bordstein aus Beton, DIN EN 1340, Maße DIN 483, Form HB 15/30, Farbton grau, Witterungswiderstand D, Abriebwiderstand I, Biegezugfestigkeit U, einschl. Absenkungen, mit Fundament und 2-seitiger Rückenstütze aus Beton mit einer Zusammensetzung C 12/15 DIN EN 206 und DIN 1045-2, Bettungsdicke 20 cm, Breite der Rückenstütze 15 cm, Ausführung gemäß Zeichnung.
Menge: 46,000 m

**530.34.7 Betonbord RB 15/22, grau liefern, setzen**
*** wie Position 530.34.6
Bordstein aus Beton, DIN EN 1340, Maße DIN 483, Form RB 15/22, Farbton grau.
Menge: 6,000 m

**530.34.8 Betonbord TB 10/25 liefern, setzen**
*** wie Position 530.34.6
Bordstein aus Beton, DIN EN 1340, Maße DIN 483, Form TB 10/25, Farbton grau.
Menge: 4,000 m

**530.34.9 Betonbord, Absenker, Form HB 15/30 auf RB 15/22, links, grau liefern, setzen**
*** wie Position 530.34.6
Bordstein aus Beton als Übergangsstein, Form HB 15/30 auf RB 15/22, links, Übergangslänge 1 m, Farbton grau.
Menge: 3,000 St

**530.34.10 Betonbord, Absenker, orm HB 15/30 auf RB 15/22, rechts, grau liefern, setzen**
*** wie Position 530.34.6
Bordstein aus Beton als Übergangsstein, Form HB 15/30 auf RB 15/22, rechts, Übergangslänge 1 m, Farbton grau.
Menge: 3,000 St

**530.34.11 Bordstein aus Beton als Innenecke 90°, Form HB 15/30, grau liefern, setzen**
*** wie Position 530.34.6
Bordstein aus Beton als Innenecke 90°, Form HB 15/30, Farbton grau.
Menge: 4,000 St

**530.34.12 Schnittarbeiten für Außenecken, Passstück, Form HB 15/30**
Anschluss für Außenecke, Passstück HB 15/30, aus Beton, herstellen von Schnittkanten, mit Nassschneidegerät.
Menge: 8,000 St

**530.34.13 Bordsteinbrücke im Wurzelbereich herstellen (optional)**
StL-Nr. 1110771399
Bordsteinbrücke auf Punktfundamenten aus Beton im Wurzelbereich eines Baumes herstellen. Ausführung nach Un-
terlagen des AG.
Länge der Überbrückung '1,00 m.'
Menge: 4,000 St

**530.34.14 Wurzelraumüberbrückung herstellen, Breite 2,8 m Länge 3,6 m (optional)**
StLKNr. 10.11  107/715.55
Wurzelraumüberbrückung nach Wahl des AN herstellen. Erdarbeiten von Hand ausführen.
Breite der Überbrückung = 2,80 m.
Länge der Überbrückung = 3,60 m.
Menge: 2,000 St

**530.34.15 STS Schottertragschicht, Bk >0,3-1,0, 0/32, Verkehrsflächen**
*** Bezugsbeschreibung
STS-Schottertragschicht, Nutzungskategorie N 2, befahrbare Flächenbefestigungen für Fahrzeuge bis 7,5 t zulässiges Gesamtgewicht außerhalb von Flächen des Straßenverkehrs, Belastungsklasse RStO 12 Bk 0,3-1,0,
Verdichtungsgrad mind. DPr 1, Verformungsmodul EV2 auf der Oberfläche mind. 120 MPa, aus Baustoffgemisch für Schottertragschicht, ohne RC-Baustoffe und industriell hergestellte Gesteinskörnungen, Körnung 0/32, Schichtdicke 20 cm, Wasserdurchlässigkeit mind. 5 x 10 hoch minus 5 m/s. Nachweis der Eignung des zur Verbauung geplanten Materials nach ATV DIN 18315 vor Einbau. Einbau zwischen Randeinfassungen, abgerechnet wird nach Auftragprofilen, Ausführung gemäß Zeichnung.
Menge: 215,000 m²

**530.34.16 STS Schottertragschicht in GWÜ, bauseits lagernd einbauen**
*** wie Position 530.34.15
Bauseits lagernde STS Schottertragschicht laden, transportieren und nach Angaben aus vorheriger Position  höhen- und profilgerecht als Gehwegüberfahrt (GWÜ)/ Zufahrt einbauen und verdichten.
Menge: 16,000 m²

**530.34.17 Kontrollprüfung Tragschicht Verformungsmodul statischer Lastplattendruckversuch**
STLB-Bau 2017-04 080
Kontrollprüfung ZTV SoB-StB auf besondere Anordnung des AG für Tragschicht ohne Bindemittel Prüfung für Verformungsmodul, mit statischem Lastplattendruckversuch DIN 18134.
Menge: 4,000 St

**530.34.18 Muldenrinne, Betonformstein, MU30/12, Fundament C20/25 liefern, setzen**
*** Bezugsbeschreibung
STLB-Bau 04/2017 080
Muldenrinne als Fließrinne, aus Betonformsteinen DIN EN 1340, Maße DIN 483, Form MU 60/30/12, Witterungswiderstand D, Abriebwiderstand I, Biegezugfestigkeit U, mit einer betonglatten Oberfläche, leicht gefast liefern und herstellen, mit Fundament aus Beton mit einer Zusammensetzung C 20/25 DIN EN 206 und DIN 1045-2, Dicke 20 cm, 2-seitiger Rückenstütze, Steinunterseite mit Haftschlämme versehen, Fugen verfüllen mit hydraulisch gebundenem Fugenfüllstoff und nachschlämmen, mit Dehnungsfuge alle 6 m sowie an festen Einbauten, Ausführung gemäß Zeichnung und Verlegevorschriften des Herstellers liefern und setzen.
Muldenrinne nach Fertigstellung von allen Verschmutzungen reinigen.
Menge: 21,000 m

**530.34.19 Muldenrinne, Betonformstein MU30/12, T-Element liefern, setzen**
*** wie Position 530.34.18
Muldenrinne aus Betonformsteinen, T-Element, passend zu vorheriger Position.
Menge: 1,000 St

**530.34.20 Betonverbundpflaster grau liefern, verlegen, 200/100/100 mm**
*** Bezugsbeschreibung
Pflasterdecke, aus Verbundpflastersteinen aus Beton, TL Pflaster-StB, ungebundene Bauweise, Tragschicht wird gesondert vergütet, Maße L/B 200/100 mm, Dicke 100 mm, max. Differenzen K, Kanten ohne Abschrägung/Fase in Reihen längs mit versetzten Fugen, Farbton grau, Belastungsklasse RStO 12 Bk 0,3-1,0, in befahrbare Flächenbefestigung, Bettung aus Baustoffgemisch Körnung 0/4 aus natürlichen ungebrochenen Gesteinskörnungen (Kiessand), Dicke 3 bis 5 cm, Baustoffgemisch für Fugen, Körnung 0/4 aus natürlichen gebrochenen Gesteinskörnungen (Brechsand-Splitt-Gemisch) einschlämmen, Fugenbreite 3 bis 5 mm, Ausführung gemäß Zeichnung. Schnittarbeiten werden gesondert vergütet.
Menge: 155,000 m²

**530.34.21 Betonverbundpflaster, anthrazit liefern, verlegen, 200/100/100 mm als Stellplatzmarkierung**
*** wie Position 530.34.20
Betonverbundpflaster, anthrazit liefern und als Stellplatzmarkierung (Wechselstein) verlegen.
Ausführung gemäß Zeichnung.
Menge: 3,000 m²

**530.34.22 Bauseits lagernder Plattenbelag in GWÜ verlegen**
*** wie Position 530.34.20
Bauseits lagernde Plattenplatten aus Beton laden, transportieren und nach Angaben aus vorheriger Position höhen- und profilgerecht als Gehwegüberfahrt (GWÜ)/ Zufahrt verlegen, gem. Zeichnung. Schnittarbeiten werden gesondert vergütet.
Menge: 16,000 m²

**530.34.23 Kleinsteinpflaster 8/11 cm, Granit grau, in GWÜ verlegen (optional)**
*** wie Position 530.34.20
Optional zu vorheriger Position "Bauseits lagernder Wegebelag:
Natursteinpflaster aus Granitsteinen (Kleinstein),
8/11 cm, Klasse 1, grau, schlesisch Mittelkorn nach DIN EN 1342  liefern und verlegen.
Ausführung im Netzverband (Passe) mit Streckreihe, in Gehwegüberfahrten (GWÜ) / Zufahrten, Pflasterbett aus Sand, Dicke 10 cm.
Menge: 16,000 m²

**530.34.24 Bauseits lagernder Straßenbelag, Großsteinpflaster verlegen**
*** wie Position 530.34.20
Bauseits lagernder Straßenbelag, Großsteinpflaster anlog dem Bestand verlegen, verdichten, verfugen.
Menge: 5,000 m³

**530.34.25 Schnittarbeiten Pflasterdecke, Betonpflaster / -platten**
STLB-Bau 04/2017 080
Anschluss für Pflasterdecke und Gefällemodellierung, aus Betonpflaster / -platten, Dicke 100 mm, herstellen von Schnittkanten, mit Nassschneidegerät.
Menge: 30,000 m

**530.34.26 Kleinsteinpflaster 8/11 cm, Granit grau, um Einbauten, in Randbereichen**
Natursteinpflaster aus Granitsteinen (Kleinstein),
8/11 cm, Klasse 1, grau, schlesisch Mittelkorn nach DIN EN 1342 liefern und einbauen.
Ausführung im Netzverband (Passe) mit Streckreihe, in Flächen für Einbauten wie Schächte, Leuchten, Masten, Pfosten etc., Pflasterbett aus Sand, Dicke 10 cm,
Pflasterfugen mit Sand einschlämmen,
einschl. der erforderlichen Rand- und Abschlusssteine,
an Einbauten und Begrenzungen sind die Steine anzupassen.
Menge: 3,000 m²

### 560 Einbauten in Außenanlagen und Freiflächen

#### 560.61 Allgemeine Einbauten

**560.61.1 Fahrradparker, Anlehnbügel, B 1.200 x H 1.200 mm, Ø 48 mm, Stahl zum Aufschrauben, Typ BERLIN / ORION o.glw.**
Fahrradparker, Anlehnbügel aus Rundrohr, mit Quersteg, Anordnung gerade, zum Aufschrauben mittels Fußplatten
auf vorhandenem Fundament oder befestigter Fläche einbauen, Ausführung gemäß Zeichnung und Herstellerangaben.
Nutzung : doppelseitig
Anzahl Stellplätze : 2 Stück
Befestigungsart : zum Aufdübeln bei ca. -30 cm
Material : Stahl
Oberfläche : feuerverzinkt
B x T x H : 1.200 x 48,3 x 1.200 mm
Höhe über Flur : ab 750 mm
Quersteg : mit
Rohr-Ø/ Profilmaße : Ø 48,3 mm
Inkl. Befestigungsmaterial und Nebenarbeiten.

Typ BERLIN (Fa. ORION) oder gleichwertig.

Lieferbezug:
ORION Stadtmöblierung GmbH
Andreas-Schubert-Straße 11
01844 Neustadt in Sachsen
Telefon: 03596-5856-0
Fax: 03596-5856-54
info@orion-stadtmoeblierung.de
www.orion-bausysteme.de
Menge: 6,000 St

**560.61.2 Gebrauchte Gehwegplatte, Blockstufe, Betonbord o.ä., D mind. 12 cm als Fertigfundament einsetzen für Fahhradparker**
Gebrauchte Gehwegplatte, Blockstufe, Bord o.ä. aus Beton, Maße mind. 40x40 cm, Dicke mind. 12 cm als Fertigfundament zum Auschrauben Fahrradparker auf Dränageschicht der unterbauten Fläche (Bodenplatte) setzen.
Menge: 12,000 St

**560.61.3 Verkehrsschild: Zusatzzeichen 1044-12 an Rohrpfosten liefern, einbauen**
*** Bezugsbeschreibung
Verkehrszeichen, Zusatzzeichen nach StVO und der RAL-Gütegemeinschaft Verkehrszeichen und Verkehrseinrichtungen e.V., Schild aus Leichtmetall, Flachform 2 mm, Folie Typ 1 (Engineer Grade), RA2 an zu liefernden Rohrpfosten befestigen, Durchmesser 76 mm, mit Rohrschelle aus verzinktem Stahl, Zusatzzeichen Nr 1044-12 "Nur Schwerbehinderte mit außergewöhnlicher Gehbehinderung und Blinde mit Anzahl der Parkstände" liefern und einbauen.
Rohrpfosten zur Befestigung von Verkehrszeichen/Hinweisschild ZTV VZ, aus verzinktem Stahl, Durchmesser 76,1 mm, Wanddicke 2 mm,
Länge 2,50 m, mit Abdeckkappe aus Kunststoff.
Sichtbare Höhe nach Einbau UK Schild ca. 2,20 m.
Einbau in Fundament C12/15, Maße 40x40x80 cm.
OK Fundament endet ca. 15 cm unter OK Gelände.
Inkl. Erdarbeiten, Nebenarbeiten, Befestigungsmaterial.
Verdrängter Bodenaushub ist zu entsorgen.
Menge: 1,000 St

**560.61.4 Verkehrsschild: Zusatzzeichen 316, 208, ZZ+ nach Wahl an Rohrpfosten liefern, einbauen**
*** wie Position 560.61.3
mit 3 Zeichen:
- Nr 316: "Parken und Reisen",
  Maße 600 x 600 mm, Flachform 2 mm, RA2.
- Nr 208: "Vorrang des Gegenverkehrs",
  Maße Ø 420 mm, Flachform 2mm, RA2.
- Zusatzschild mit Rand, Text nach Wahl:
  "Zufahrt einspurig", Maße 420 x 231 mm,
  Flachform 2 mm, RA2.
Menge: 1,000 St

### 570 Vegetationsflächen

*Hinweis: Rasen und Saatarbeiten DIN 18917*
Für die Ausführung und Fertigstellungspflege gilt DIN
18917.
Die erforderlichen Teilleistungen sind ohne besondere
Anordnung rechtzeitig auszuführen, jede Teilleistung
ist dem AG vor Beginn der Arbeiten anzuzeigen.
Mehr- oder Minderleistungen werden zu den vereinbarten
Einheitspreisen vergütet oder in Abzug gebracht.

#### 570.71 Vegetationstechnische Bodenbearbeitung

**570.71.1 Baugrund auflockern vor Auftrag Oberboden**
Baugrund auflockern, kreuzweise durch Aufreißen, Abstand der Aufreißer bis 30 cm, Steine ab 5 cm Durchmesser, Fremdkörper und schwer verrottbare Pflanzenteile ablesen, nach Stoffen getrennt auf der Baustelle lagern vor Auftrag des Oberbodens.
Bereich: angrenzende Flächen / Bankette) zum Parkplatz und Weg, Breite ca. 0,5 m.
Menge: 100,000 m²

**570.71.2 Vegetationsfläche vorbereiten, Feinplanum Ansaat / Rasen**
StLKNr. 01.24  207/015.19.01
Vegetationsfläche vorbereiten und von Abfall säubern.
Entsorgung wird gesondert vergütet. Lockern
von vom Auftragnehmer wiederverfestigter Flächen
wird nicht gesondert vergütet.
Feinplanum zur Ansaat herstellen, zulässige Abweichung von der Ebenheit 2 cm, Anschlüsse an Kanten, Wege- und Platzbeläge 2 cm tiefer.
Fläche = Horizontal bis schwach geneigt.
Menge: 100,000 m2

**570.71.3 Vorratsdüngung der Vegetationsfläche, Rasendünger**
Vorratsdüngung der Vegetationsfläche, Rasendünger liefern und und einarbeiten, mineralischer Dünger, granuliert, Nährstoffgehalt N+P2O5+K2O(+MgO) 15+8+12(+2) 12M mit Langzeit N-Anteil 100 %.
Menge:  40 g/m².
Menge: 4,000 kg

#### 570.74 Rasen- und Saatflächen

**570.74.1 Rasenansaat liefern, ansäen, Gebrauchsrasen RSM 2.3**
Rasenansaat liefern und  ansäen, Gebrauchsrasen
Saatgutmischung 'RSM 2.3 - Spielrasen'
Saatgutmenge 25 g/m², die Saatgutmischung ist mit Gräsersorten auszustatten, die in der aktuellen RSM/FLL in die 2 höchsten Eignungsstufen eingeordnet sind.
Menge: 100,000 m²

**570.74.2 Fertigstellungspflege Ansaat / Rasen, 5 Arbeitsgänge**
Fertigstellungspflege für Gebrauchsrasenflächen gemäß DIN 18 917 durchführen, 5 Arbeitsgänge.
Beim Fehlen natürlicher Niederschläge mit entsprechender Ergiebigkeit sind bis zum Auflaufen der Rasenfläche 4 Wassergaben pro Woche zu je 5 l/m² durchzuführen, nach dem Auflaufen 2 Gaben zu je
20 l/m².
Düngung nach dem Auflaufen mit 5 g/m² Rein-N,
Kahlstellen nachsäen.
Rasenfläche während des Pflegezeitraumes laufend
von Laub und Fremdkörpern freihalten und mähen,
max. Wuchshöhe 8 cm, Schnitthöhe 4 cm.
Inkl. Wässerung und Düngung.
Menge: 500,000 m²

### 590 Sonstige Maßnahmen für Außenanlagen und Freiflächen

#### 590.91 Baustelleneinrichtung

**590.91.1 Baustelle einrichten, vorhalten, räumen**
*** Pauschalposition
Geräte, Werkzeuge und sonstige Betriebsmittel, die zur vertragsgemäßen Durchführung der Bauleistungen erforderlich sind, auf die Baustelle bringen, bereitstellen und - soweit der Geräteeinsatz nicht gesondert berechnet wird - betriebsfertig aufstellen einschl. der dafür notwendigen Arbeiten. Die erforderlichen festen Anlagen herstellen. Baubüros, Unterkünfte, Werkstätten, Lagerschuppen und dgl., soweit erforderlich, antransportieren, aufbauen und einrichten. Strom-, Wasser-, Fernsprechanschluss sowie Entsorgungseinrichtungen und dgl. für die Baustelle, soweit erforderlich, herstellen. Bei Bedarf Zufahrtswege zur Baustelle sowie Lagerplätze, sonstige Platzbefestigungen und Wege im Baustellenbereich anlegen. Oberbodenarbeiten einschl. Beseitigen von Aufwuchs für die Baustelleneinrichtung, soweit erforderlich, ausführen. Flächen beschaffen, sofern die vom AG zur Verfügung gestellten nicht ausreichen. Kosten für Vorhalten, Unterhalten und Betreiben der Geräte, Anlagen und Einrichtungen einschl. Mieten, Pacht, Gebühren und dgl. werden nicht mit dieser Pauschale, sondern mit den Einheitspreisen der betreffenden Teilleistungen vergütet. Soweit nicht für bestimmte Leistungen (z.B. Bedarfsleistungen) für das Einrichten der Baustelle gesonderte Positionen im Leistungsverzeichnis enthalten sind, gilt die Pauschale für alle Leistungen sämtlicher Abschnitte des Leistungsverzeichnisses
Menge: 1,000 psch

**590.91.2 Bauzaun mobil liefern, aufbauen, instandhalten**
Bauzaun mobil liefern und standsicher aufstellen, während der Bauzeit vorhalten und unterhalten, ggf. mehrfach umsetzen.
Einbauort: Umzäunung Baubereich.
Zaunoberkante über GOK 2,00 m, auf befestigtem / unbefestigtem Untergrund.
Kontrolle und Ersatz zerstörter und abhanden gekommener Teile der Einrichtungen werden nicht gesondert vergütet.
Menge: 70,000 m

**590.91.3 Bauzaun rückbauen**
Bauzaun nach Beendigung der Bauzeit entfernen,
inkl. fachgerechter Entsorgung.
Bauzaun verbleibt im Eigentum des AN.
Menge: 70,000 m

#### 590.93 Sicherungsmaßnahmen

**Ausführungsbeschreibung 4 Baumschutz**
*Baumschutz*
Sämtliche im Bau- und Baustelleneinrichtungsbereich vorhandene Vegetation, besonders die
unter Baumschutz stehenden Bäume, sind während der gesamten Bauzeit entsprechend den
Ausführungen der DIN 18920 (Schutz von Bäumen, Pflanzenbeständen und Vegetationsflächen
bei Baumaßnahmen) und der R SBB (Richtlinien zum Schutz von Bäumen und Vegetationsbeständen bei Baumaßnahmen) zu schützen.

Insbesondere ist bei den im Plan gekennzeichneten Einzelbäumen ein Einzelbaumschutz
vorzusehen.

**590.93.1 Ortsfester Schutzzaun um Einzelbaum, Holz liefern, herstellen, vor- und unterhalten, abbauen**
Schutzzaun um Einzelbaum, einschließlich der erforderlichen Verstrebungen, zur Verhinderung von Schäden im Wurzelbereich vor Beginn der Bauarbeiten entsprechen R SBB herstellen und während der Bauzeit vor- und unterhalten.
Verlauf 1,50 m außerhalb der Kronentraufe.
Zaunhöhe = 2,00 m.
Zaun = als halbgeschlossenen Zaun an Holzpfosten, Bretter unbesäumt, mind. 24 mm dick, Zwischenabstand max. 20 cm.
Schutzzaun nach Beendigung der Bauarbeiten  und nach Rücksprache mit dem AG / der uBü abbauen und entfernen.
Menge: 48,000 m

**590.93.2 Schutzmantel f. Baumstamm herstellen, StU ü. 50-100 cm**
StL-Nr. 11107003212101
Schutz für Baumstamm durch Mantel mit Polsterung herstellen und während der Bauzeit vor- und unterhalten.
Der Mantel darf den Baumstamm und die Wurzelanläufe
nicht berühren.
Stammumfang über 50 bis 100 cm.
Polsterung des Stammes mit flexiblen Kunststoff- Drainrohren.
Mantel aus Bohlen, 40 mm dick, lückenlos befestigen.
Mantelhöhe mindestens 2,00 m.
Schutz nach Beendigung der Bauarbeiten abbauen und entfernen.
Menge: 3,000 St

**590.93.3 Bauseits vorhandener Reptilienschutzzaun rückbauen, entsorgen**
Bauseits vorhandener Schutzzaun des AG nach Bauende zurückbauen. Material beräumen, das Material verbleibt im Eigentum des AN. Entsorgung wird gesondert vergütet.
Menge: 20,000 m

#### 590.94 Abbruchmaßnahmen

**590.94.1 Baugelände abräumen, vorhandene Wurzeln und Baumstümpfe, bis 30 cm tief abbrechen**
Baugelände abräumen, vorhandene Wurzeln und Baumstümpfe
roden, Befestigungen abbrechen. Auf dem Baugelände sind vorhanden:
Busch-, Hecken- und Jungbaumbestand sowie Aufwuchs bis 0,1 m Stammdurchmesser, 1 m über dem Erdboden gemessen, mit Wurzeln und Baumstümpfen; Steine, Asphaltreste, Natursteinpflasterreste, Betonreste, Kantensteine, Tragschichtreste, Schutt bis 30 cm Tiefe sowie Altholz, Unrat, Hausmüll.
Räumgut aufnehmen, abtransportieren und für eine
Entsorgung zwischenlagern.
Entsorgung wird gesondert vergütet.
Menge: 220,000 m²

**590.94.2 Plattenbelag, inkl. Bettung/Tragschicht aufnehmen, bauseits lagern**
Aufnahme Plattenbelag aus Betonstein, einschl. Bettung und Tragschicht, Gesamtdicke bis 50 cm in Gehwegen, im Rahmen einer Teilabbruchmaßnahme, Aufnahme mit handgeführten Kleingeräten oder maschinell, aufgenommene Stoffe sammeln, und auf der Baustelle zum Wiedereinbau getrennt lagern, Ausführung gemäß Zeichnung.
Menge: 16,000 m²

**590.94.3 Straßenbelag, Großsteinpflaster aufnehmen, bauseits lagern**
Aufnahme Straßenbelag aus Großsteinpflaster, einschl. Fugenmaterial, Dicke bis 30 cm, in Straßen, im Rahmen einer Teilabbruchmaßnahme, Aufnahme mit handgeführten Kleingeräten oder maschinell, aufgenommene Stoffe sammeln, und auf der Baustelle zum Wedereinbau getrennt lagern, Ausführung gemäß Zeichnung.
Menge: 5,000 m²

**590.94.4 Straßenhochbord, Kantenstein abbrechen**
Abbruch Wegeeinfassungen aus Beton, im Rahmen einer Teilabbruchmaßnahme, einschl. Mörtelbett und Rückenstütze, Bettungsdicke 15 cm, Dicke der Rückenstütze 15 cm, Abbruch mit handgeführten Kleingeräten oder maschinell, Ausführung erschütterungsarm DIN 4150, lärmarm, Lärmpegel max. 80 dB(A), staubarm, Stoffe laden und fachgerecht entsorgen. Entsorgung wird gesondert vergütet.
Bereich: geplante Gehwegüberfahrt
Menge: 8,000 m

**590.94.5 Hindernis im Boden, Beton, abbrechen**
Verdeckte Fundamentreste bzw. Mauerwerk aus Beton im Boden, Stärke bis 25 cm abbrechen und zur Abfuhr geordnet lagern und fachgerecht entsorgen.
Abrechnung nach Aufmaß.
Entsorgung wird gesondert vergütet.
Menge: 2,000 m³

#### 590.96 Materialentsorgung

*Hinweis: Entsorgung (Deklaration, Transport, Gebühren Deponierung) AN*
Nachfolgende Positionen gelten für das gesamte Leistungsverzeichnis soweit nicht in anderen Titeln separat beschrieben.

**590.96.1 Pflanzliche Abfälle, Gehölz-, Grünschnitt & Mähgut, AVV 02 01 03**
*** Grundposition ZZ 1.0
*** Bezugsbeschreibung
Pflanzliche Abfälle von der Baustelle laden, zu einer zugelassenen Verwertungsanlage transportieren und entsorgen.
Abfall = Abfälle aus pflanzlichem Gewebe.
Abfallschlüsselnummer AVV: 02 01 03,
wie Mähgut, Grünschnitt, Unkräuter, zerkleinerte Gehölzrückstände.
Die hierfür notwendigen Aufwendungen inkl. interner
Baustellenlogistik sowie Transporte innerhalb der
Baustelle sind einzurechnen und werden nicht gesondert vergütet.
Fachgerechte Entsorgung durch AN.
Gebühren der Abfallentsorgung sind einzurechnen.
Die Abrechnung erfolgt auf Nachweis durch
Übernahmeschein und Wiegenote des Entsorgers.
Menge: 0,500 t

**590.96.3 Holz A I, unbelastet, AVV 20 02 01**
Abfall = Holz (nicht gefährlicher Abfall).
Abfallschlüsselnummer AVV:  20 02 01, Gruppe A I,
wie Rohholz Rückbau von Baumverankerungen.
Menge: 0,100 t

**590.96.4 Kunststoff AVV 17 02 03**
*** wie Position 590.96.1
Abfall = Kunststoff, Reptilienschutzzaun o.ä.
Abfallschlüsselnummer AVV: 17 02 03.
Menge: 0,100 t

**590.96.5 Metall AVV 17 04 07**
*** wie Position 590.96.1
Abfall = Metall, Zaun, Drahtgepflecht o.ä.
Abfallschlüsselnummer AVV: 17 04 07.
Menge: 0,100 t

**590.96.6 Gemischte Siedlungsabfälle, AVV 20 03 01**
*** wie Position 590.96.1
Abfall = Verpackungen, Papier, Glas, o.ä.
Abfallschlüsselnummer AVV: 20 03 01, nicht schadstoffbelastet.
Menge: 0,010 t

**590.96.7 Gemischte Bau- und Abbruchabfälle, AVV 17 09 04**
*** wie Position 590.96.1
Abfall = Gemischte Bau- und Abbruchabfälle, -reste, Beton, Ziegel, Bitumen u.ä.
Abfallschlüsselnummer AVV: 17 09 04.
Menge: 34,000 t

**590.96.8 Boden, BM-0*, AVV 17 05 04**
*** wie Position 590.96.1
Abfall = Boden und Steine, nicht gefährlich,
Bodenmaterial BM-0* Anlage 1 Tab 3 EBV inklusive Klammerwerte für TOC-Gehalt > 0,5%, mineral. Fremdbestandteile bis 10 Vol-%.
Abfallschlüsselnummer AVV: 17 05 04.
Menge: 65,000 t

**590.96.9 Boden, BM-F0*, AVV 17 05 04**
*** wie Position 590.96.1
Abfall = Boden und Steine, nicht gefährlich,
Bodenmaterial BM-F0* Anlage 1 Tab 3+4 EBV, mineral. Fremdbestandteile bis 50 Vol-%.
Abfallschlüsselnummer AVV: 17 05 04.
Menge: 65,000 t

**590.96.10 Boden, BM-F1, AVV 17 05 04**
*** wie Position 590.96.1
Abfall = Boden und Steine, nicht gefährlich,
Bodenmaterial BM-F1 Anlage 1 Tab 3+4 EBV, mineral. Fremdbestandteile bis 50 Vol-%.
Abfallschlüsselnummer AVV: 17 05 04.
Menge: 0,500 t

**590.96.11 Boden, BM-F2, AVV 17 05 04**
*** wie Position 590.96.1
Abfall = Boden und Steine, nicht gefährlich,
Bodenmaterial BM-F2 Anlage 1 Tab 3+4 EBV, mineral. Fremdbestandteile bis 50 Vol-%.
Abfallschlüsselnummer AVV: 17 05 04.
Menge: 0,500 t

**590.96.12 Boden, BM-F3, AVV 17 05 04**
*** wie Position 590.96.1
Abfall = Boden und Steine, nicht gefährlich,
Bodenmaterial BM-F3 Anlage 1 Tab 3+4 EBV, mineral. Fremdbestandteile bis 50 Vol-%.
Abfallschlüsselnummer AVV: 17 05 04.
Menge: 0,500 t

**590.96.13 Boden, gefährlich, AVV 17 05 03***
*** wie Position 590.96.1
Abfall = Boden und Steine, gefährlich.
Abfallschlüsselnummer AVV: 17 05 03*.
Menge: 0,500 t

#### 590.97 Zusätzliche Maßnahmen

*Hinweis: Stundenlohnarbeiten*

**590.97.1 Vorarbeiter**
Menge: 5,000 h

**590.97.2 Facharbeiter (Ecklohn)**
Facharbeiter
Menge: 10,000 h

**590.97.3 Hilfsarbeiter**
Menge: 10,000 h

#### 590.99 Sonstiges zur KG 590

**590.99.1 Beweissicherung**
*** Pauschalposition
Lieferung einer Dokumentation über den Zustand des gesamten durch die Baumaßnahme beeinflussten Baubereiches und aller Bauwerke sowie Einbauten, der Bahnanlagen, Straßen, Wege, Zufahrten sowie Übergängen zu öffentlichen und angrenzenden Straßenräumen und Geländeflächen, Vorfluteinrichtungen etc. als Beweissicherungsverfahren. Die Dokumentation kann nach Rücksprache mit dem AG / der uBü als Plan, Bild und/oder Text erfolgen. Fotodokumentation über den wesentlichen Bauablauf, insbesondere zur Darstellung der Ausbildung von Einzelkonstruktions- und Bauwerksteilen, die später nicht mehr sicht- und prüfbar sind mit Digitalkamera (Einzelgerät, Mobiltelefon o. Ä.) herstellen und dem AG übergeben.
Ausführung der Arbeiten durch ein qualifiziertes Büro. Erste Dokumentation vor Beginn der Bauausführung unmittelbar nach Auftragsvergabe - 4 Begehungen zwischen Erst- und Letztbegehung- sowie nach Fertigstellung der ausgeschriebenen Bauleistungen. Beleg der Dokumentation mit aussagekräftigem Bildmaterial.
Die Beweissicherung ist rechtzeitig (10 Werktage) beim AG anzumelden, um die Teilnahme eines AG-Vertreters zu ermöglichen.
Unterlagen sind jeweils mindestens 1 fach digital im Format pdf, Fotos im Format JPG zu liefern.
Menge: 1,000 psch
